# Tauler ceràmic en coberta inclinada

- Propietat de l'arxiu: CYPE INGENIEROS, S.A.
- Format: FIEBDC-3/2002
- Divisa: EUR
- Costos indirectes: 3.00 %
- IVA: 21.00 %

## Q Cobertes

### QT Inclinades

#### QTY Reparacions i reforços

**QTY050** m² Tauler ceràmic en coberta inclinada, format per peces ceràmiques encadellades, "CERÁMICA PASTRANA", per revestir, de 70x25x3,5 cm, recolzades en sec sobre una cinta de paper amatent sobre les mestres dels envans alleugerits (no inclosos en aquest preu).
Formació de tauler ceràmic en coberta inclinada, mitjançant la disposició de peces ceràmiques encadellades, "CERÁMICA PASTRANA", per revestir, de 70x25x3,5 cm recolzades en sec sobre una cinta de paper amatent sobre les mestres dels envans alleugerits (no inclosos en aquest preu). Fins i tot p/p de replanteig i tall de les peces, replè de les juntes amb morter de ciment, industrial, M-2,5 entre les peces de dos trams contigus i resolució d'encontres amb paraments verticals.
Inclou: Replanteig. Tall de les peces. Col·locació de les peces ceràmiques que formen el tauler.
Criteri d'amidament de projecte: Superfície de l'aiguavés mesurada en veritable magnitud, segons documentació gràfica de Projecte.
Criteri de mesura d'obra: Es mesurarà, en veritable magnitud, la superfície realment executada segons especificacions de Projecte.

| Codi | Ut | Descripció | Rendiment | Preu | Import |
|---|---|---|---|---|---|
| mt04cpl060a | Ut | Tauler ceràmic encadellat, "CERÁMICA PASTRANA", per revestir, 70x25x3,5 cm, segons UNE 67041. (material) | 5.714 | 0.56 | 3.20 |
| mt08aaa010a | m³ | Aigua. (material) | 0.006 | 1.50 | 0.01 |
| mt09mif010ba | t | Morter industrial per a obra de paleta, de ciment, color gris, categoria M-2,5 (resistència a compressió 2,5 N/mm²), subministrat en sacs, segons UNE-EN 998-2. (material) | 0.002 | 31.36 | 0.06 |
| mo020 | h | Oficial 1ª construcció. (mà d'obra) | 0.701 | 23.30 | 16.33 |
| mo077 | h | Ajudant construcció. (mà d'obra) | 0.707 | 20.68 | 14.62 |
| % | % | Costos directes complementaris | 2 % | 34.22 | 0.68 |
|  |  | Costos directes |  |  | 34.90 |
