# Coberta inclinada de teules ceràmiques

- Propietat de l'arxiu: CYPE INGENIEROS, S.A.
- Format: FIEBDC-3/2002
- Divisa: EUR
- Costos indirectes: 3.00 %
- IVA: 21.00 %

## Q Cobertes

### QT Inclinades

#### QTT Teules

**QTT010** m² Coberta inclinada de teules ceràmiques, sobre espai habitable, amb un pendent mitjà del 30%, composta de: impermeabilització: placa sota teula, cobertura: teula ceràmica corba, 40x19x16 cm, color vermell, rebuda amb morter de ciment, industrial, M-2,5; formació de pendents amb forjat de formigó o tauler ceràmic (no inclosa en aquest preu).
Formació de coberta inclinada de teules ceràmiques, sobre espai habitable, amb un pendent mitjà del 30%, composta de: IMPERMEABILITZACIÓ: placa sota teula, fixada amb cargols al suport; COBERTURA: teula ceràmica corba, 40x19x16 cm, color vermell, rebuda amb morter de ciment, industrial, M-2,5. Inclús p/p de teules de ventilació.
Inclou: Neteja i preparació de la superfície. Col·locació de la placa sota teula. Col·locació de les teules rebudes amb morter.
Criteri d'amidament de projecte: Superfície de l'aiguavés mesurada en veritable magnitud, segons documentació gràfica de Projecte.
Criteri de mesura d'obra: Es mesurarà, en veritable magnitud, la superfície realment executada segons especificacions de Projecte.

| Codi | Ut | Descripció | Rendiment | Preu | Import |
|---|---|---|---|---|---|
| mt13lpo010dh | m² | Placa asfàltica 15 ones de perfil ondulat i color vermell tricapa, a base de fibres minerals i vegetals saturades amb una emulsió bituminosa a altes temperatures, segons UNE-EN 534. (material) | 1.250 | 4.85 | 6.06 |
| mt13lpo035a | Ut | Clau, per a fixació de placa sota teula. (material) | 3.000 | 0.08 | 0.24 |
| mt08aaa010a | m³ | Aigua. (material) | 0.010 | 1.50 | 0.02 |
| mt09mif010ba | t | Morter industrial per a obra de paleta, de ciment, color gris, categoria M-2,5 (resistència a compressió 2,5 N/mm²), subministrat en sacs, segons UNE-EN 998-2. (material) | 0.056 | 31.36 | 1.76 |
| mt13tac010a | Ut | Teula ceràmica corba, 40x19x16 cm, color vermell, segons UNE-EN 1304. (material) | 31.400 | 0.25 | 7.85 |
| mt13tac013a | Ut | Teula ceràmica de ventilació, corba, color vermell, segons UNE-EN 1304. (material) | 0.100 | 6.50 | 0.65 |
| mo011 | h | Oficial 1ª muntador. (mà d'obra) | 0.075 | 24.08 | 1.81 |
| mo080 | h | Ajudant muntador. (mà d'obra) | 0.253 | 20.68 | 5.23 |
| % | % | Costos directes complementaris | 2 % | 23.62 | 0.47 |
|  |  | Costos directes |  |  | 24.09 |
