# Coberta inclinada de teules ceràmiques

- Propietat de l'arxiu: CYPE INGENIEROS, S.A.
- Format: FIEBDC-3/2002
- Divisa: EUR
- Costos indirectes: 3.00 %
- IVA: 21.00 %

**QTT020** m² Coberta inclinada de teules ceràmiques, sobre espai no habitable, amb un pendent mitjà del 30%, composta de: formació de pendents: tauler ceràmic encadellat, "CERÁMICA PASTRANA", per revestir, 70x25x3,5 cm, sobre envans alleugerats de 100 cm d'altura mitja; impermeabilització: placa sota teula, cobertura: teula ceràmica corba, 40x19x16 cm, color vermell, rebuda amb morter de ciment, industrial, M-2,5.
Formació de coberta inclinada de teules ceràmiques, sobre espai no habitable, amb un pendent mitjà del 30%, composta de: FORMACIÓ DE PENDENTS: tauler ceràmic encadellat, "CERÁMICA PASTRANA", per revestir, 70x25x3,5 cm, recolzat sobre envans alleugerats de maó ceràmic buit, rebuts amb morter de ciment M-5, amb una altura mitja de 100 cm, travats transversalment cada 2 m aproximadament, tot allò sobre forjat de formigó (no inclòs en aquest preu); IMPERMEABILITZACIÓ: placa sota teula, fixada amb cargols al suport; COBERTURA: teula ceràmica corba, 40x19x16 cm, color vermell, rebuda amb morter de ciment, industrial, M-2,5. Inclús p/p de teules de ventilació.
Inclou: Neteja del supradós del sostre. Formació de davanters perimetrals amb peces ceràmiques. Formació de envans alleugerats. Reglejat de l'acabament dels envans alleugerats per rebre el tauler. Col·locació de les cintes de paper en el cantell de recolzament del tauler sobre els envans alleugerats. Col·locació de les peces ceràmiques que formen el tauler. Col·locació de la placa sota teula. Col·locació de les teules rebudes amb morter.
Criteri d'amidament de projecte: Superfície de l'aiguavés mesurada en veritable magnitud, segons documentació gràfica de Projecte.
Criteri de mesura d'obra: Es mesurarà, en veritable magnitud, la superfície realment executada segons especificacions de Projecte.

| Codi | Ut | Descripció | Rendiment | Preu | Import |
|---|---|---|---|---|---|
| mt04lcc010c | Ut | Maó ceràmic buit (totxana), per revestir, 29x14x9 cm, segons UNE-EN 771-1. (material) | 21.517 | 0.22 | 4.73 |
| mt08aaa010a | m³ | Aigua. (material) | 0.009 | 1.50 | 0.01 |
| mt09mif010ca | t | Morter industrial per a obra de paleta, de ciment, color gris, categoria M-5 (resistència a compressió 5 N/mm²), subministrat en sacs, segons UNE-EN 998-2. (material) | 0.047 | 32.25 | 1.52 |
| mt04cpl060a | Ut | Tauler ceràmic encadellat, "CERÁMICA PASTRANA", per revestir, 70x25x3,5 cm, segons UNE 67041. (material) | 5.714 | 0.56 | 3.20 |
| mt13lpo010dh | m² | Placa asfàltica 15 ones de perfil ondulat i color vermell tricapa, a base de fibres minerals i vegetals saturades amb una emulsió bituminosa a altes temperatures, segons UNE-EN 534. (material) | 1.250 | 4.85 | 6.06 |
| mt13lpo035a | Ut | Clau, per a fixació de placa sota teula. (material) | 3.000 | 0.08 | 0.24 |
| mt08aaa010a | m³ | Aigua. | 0.010 | 1.50 | 0.02 |
| mt09mif010ba | t | Morter industrial per a obra de paleta, de ciment, color gris, categoria M-2,5 (resistència a compressió 2,5 N/mm²), subministrat en sacs, segons UNE-EN 998-2. (material) | 0.056 | 31.36 | 1.76 |
| mt13tac010a | Ut | Teula ceràmica corba, 40x19x16 cm, color vermell, segons UNE-EN 1304. (material) | 31.400 | 0.25 | 7.85 |
| mt13tac013a | Ut | Teula ceràmica de ventilació, corba, color vermell, segons UNE-EN 1304. (material) | 0.100 | 6.50 | 0.65 |
| mo011 | h | Oficial 1ª muntador. (mà d'obra) | 1.776 | 24.08 | 42.77 |
| mo080 | h | Ajudant muntador. (mà d'obra) | 2.104 | 20.68 | 43.51 |
| % | % | Costos directes complementaris | 2 % | 112.32 | 2.25 |
|  |  | Costos directes |  |  | 114.57 |
