# Coberta inclinada amb un pendent mitjà del 47%

- Propietat de l'arxiu: CYPE INGENIEROS, S.A.
- Format: FIEBDC-3/2002
- Divisa: EUR
- Costos indirectes: 3.00 %
- IVA: 21.00 %

## Q Cobertes

### QT Inclinades

#### QTS Teules asfàltiques

**QTS010** m² Coberta inclinada amb un pendent mitjà del 47%, composta de: formació de pendents: tauler ceràmic encadellat, "CERÁMICA PASTRANA", per revestir, 70x25x3,5 cm sobre envans alleugerats de 100 cm d'altura mitja; cobertura: emulsió asfàltica aniònica amb càrregues tipus EB; teula asfàltica rectangular.
Formació de coberta inclinada amb un pendent mig del 47%, sobre base resistent, composta dels següents elements: FORMACIÓ DE PENDENTS: tauler ceràmic encadellat, "CERÁMICA PASTRANA", per revestir, 70x25x3,5 cm, recolzat sobre envans alleugerats de maó ceràmic buit, rebuts amb morter de ciment, industrial, M-5 amb mestra superior del mateix morter, amb una altura mitja de 100 cm, travats transversalment cada 2 m aproximadament, tot això sobre forjat de formigó (no inclòs en aquest preu); COBERTURA: emulsió asfàltica aniònica amb càrregues tipus EB aplicada en perímetre i punts singulars; teula asfàltica rectangular, fixada mitjançant claus d'acer, col·locats en filades paral·leles al ràfec. Inclús airejador i p/p de careners i llimes.
Inclou: Neteja del supradós del sostre. Replanteig i traçat de tremujals, aiguafons, encontres i junts. Formació de davanters perimetrals amb peces ceràmiques. Formació de envans alleugerats. Reglejat de l'acabament dels envans alleugerats per rebre el tauler. Col·locació de les cintes de paper en el cantell de recolzament del tauler sobre els envans alleugerats. Col·locació de les peces ceràmiques que formen el tauler. Emprimació de la superfície suport de la cobertura, en perímetre i punts singulars. Col·locació per clavat de les teules asfàltiques. Execució d'acabaments.
Criteri d'amidament de projecte: Superfície de l'aiguavés mesurada en veritable magnitud, segons documentació gràfica de Projecte, sense tenir en compte el cavalcament corresponent de la teula asfàltica. Incloent formació de careners, tremujals, ràfecs i vores lliures. No s'inclouen formació d'aiguafons, ràfecs decoratius ni encontres de vessants amb paraments verticals, xemeneies, finestres o conductes de ventilació.
Criteri de mesura d'obra: Es mesurarà, en veritable magnitud, la superfície realment executada segons especificacions de Projecte, sense tenir en compte el cavalcament corresponent de la teula. Incloent formació de careners, tremujals, ràfecs i vores lliures. No s'inclouen formació d'aiguafons, ràfecs decoratius ni encontres de vessants amb paraments verticals, xemeneies, finestres o conductes de ventilació.

| Codi | Ut | Descripció | Rendiment | Preu | Import |
|---|---|---|---|---|---|
| mt04lcc010c | Ut | Maó ceràmic buit (totxana), per revestir, 29x14x9 cm, segons UNE-EN 771-1. (material) | 31.846 | 0.22 | 7.01 |
| mt08aaa010a | m³ | Aigua. (material) | 0.009 | 1.50 | 0.01 |
| mt09mif010ca | t | Morter industrial per a obra de paleta, de ciment, color gris, categoria M-5 (resistència a compressió 5 N/mm²), subministrat en sacs, segons UNE-EN 998-2. (material) | 0.047 | 32.25 | 1.52 |
| mt04cpl060a | Ut | Tauler ceràmic encadellat, "CERÁMICA PASTRANA", per revestir, 70x25x3,5 cm, segons UNE 67041. (material) | 6.229 | 0.56 | 3.49 |
| mt14iea020c | kg | Emulsió asfàltica aniònica amb càrregues tipus EB, segons UNE 104231. (material) | 0.050 | 1.60 | 0.08 |
| mt13tag010a | m² | Teula asfàltica rectangular, segons UNE-EN 544. (material) | 1.090 | 12.23 | 13.33 |
| mt13piz050 | kg | Elements de subjecció d'acer inoxidable (claus, ganxos, puntes, etc.). (material) | 0.050 | 3.42 | 0.17 |
| mt13tag020a | Ut | Airejador. (material) | 0.050 | 12.64 | 0.63 |
| mo020 | h | Oficial 1ª construcció. (mà d'obra) | 1.076 | 23.30 | 25.07 |
| mo077 | h | Ajudant construcció. (mà d'obra) | 1.239 | 20.68 | 25.62 |
| mo029 | h | Oficial 1ª aplicador de làmines impermeabilitzants. (mà d'obra) | 0.268 | 23.30 | 6.24 |
| mo067 | h | Ajudant aplicador de làmines impermeabilitzants. (mà d'obra) | 0.268 | 20.68 | 5.54 |
| % | % | Costos directes complementaris | 2 % | 88.71 | 1.77 |
|  |  | Costos directes |  |  | 90.48 |
